# Neubau Radwegbrücke über den Glan, Bruchmühlbach-Miesau
Angebotsaufforderung (GAEB DA XML 3.3, DA83)
Projekt: P753
Währung: EUR
Nebenangebote zugelassen: ja
Vergabeart: Öffentliche Ausschreibung
Auftraggeber: Ortsgemeinde Bruchmühlbach-Miesau, über VG-Verwaltung Bruchmühlbach-Miesau, Am Rathaus 2, 66892 Bruchmühlbach-Miesau; DV-Nummer: P-753-2; Vergabenummer: P-753-2
Erstellt mit: GXML Toolbox V3.3 R20210630, iTWO_64 V12.0.618, 07.10.2026

## Baubeschreibung für Los 2 Herstellung, Lieferung, Montage Brückenüberbau:
"Erneuerung einer Rad- und Fußwegbrücke über den Glan, OG Bruchmühlbach-Miesau"

Allgemein: Die Ortsgemeinde Bruchmühlbach-Miesau erneuert die Rad- und Fußwegbrücke über den Glan am überregionalen Radweg Radlrunde Pfälzer Seentour sowie Pfälzer Moortour.

Die Erneuerung der Radwegbrücke erfolgt in 2 Losen.
Los 1 beinhaltet die Gründung mit Widerlager und dem Wegebau.
Los 2 beinhaltet den Brückenüberbau in Stahlbauweise verzinkt.

Da zurzeit keine Brücke vorhanden ist, ist die Baustelle 2-geteilt; ein rechtes Baufeld und ein linkes Baufeld, getrennt durch das Gewässer Glan.

Das rechte Baufeld ist NUR von der Ortsgemeinde Bruchmühlbach-Miesau, OT Bruchmühlbach über die Bruchstraße anfahrbar.
Das linke Baufeld ist NUR von der Ortsgemeinde Bruchmühlbach-Miesau, OT Miesau über die Hütschenhauser Straße anfahrbar.

Der Antransport des Brückenüberbaus zur Baustelle kann nur über das linke Baufeld, vom OT Miesau aus erfolgen. Auch das Hebezeug muß im linken Baufeld aufgestellt werden, um den Brückenüberbau auf die Beton-Widerlager einzuheben.
Für Leistungen, die vor dem Einheben des Brückenüberbaus an den Brücken-Widerlager zu erbringen sind, muß um ins rechte Baufeld zu gelangen die nachfolgend dargestellte Umfahrung von ca. 9 km erfolgen.
Dies ist bei der Kalkulation zu berücksichtigen.

Luftbild mit Umfahrungsangaben:
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
Baubeschreibung für Los 2 Herstellung, Lieferung, Montage Brückenüberbau:

Für die Leistungserbringung aus Los 2 mit Herstellung, Lieferung, Montage Brückenüberbau muß sich der AN vor Ort im Vorfeld kundig machen, in wieweit die Wegesbreiten für seine Baustellenfahrzeuge ausreichen. Sollten Wegeverbreiterungen erforderlich werden sind diese mit z.B. Stahlplatten oder anderen Verbreiterungsmöglichkeiten nach Wahl des AN herzustellen, und nach Beendigung der Baumaßnahme wieder rückzubauen. Die beanspruchten Flächen sind wieder in ihren Urzustand zu versetzen.
Die zu befahrenden Wirtschafts-/Rad-/Fußwege sind alle befestigt (Asphalt) in Breiten zwischen 2,50 m und 3,00 m.

Der Aufwand hierzu ist in Titel 2.2 Zufahrt, Hebezeuge und Standflächen in der Position >Herstellen der Zufahrt und der Stadflächen der Hebezeuge< als Pauschale zu kalkulieren.

An der Baustelle selbst besteht keine Möglichkeit Strom oder Frischwasser zu beziehen. Auch Abwasser kann keinem Leitungsnetz zugeführt werden.
Für Strombezug ist seitens des AN ein entsprechendes Stromaggregart zu stellen, Frischwasser ist in ensprechenden Wassertanks anzuliefern, und für Abwasser sind entsprechende Einrichtungen zu stellen. Dies sind Leistungen, die in die Einheitspreise des Gesamtleistungsverzeichnisses einzukalkulieren sind.

Kosten aus Baustelleneinrichtung und Baustellenräumung sind ebenso in die Einheitspreise des Gesamtleistungsverzeichnisses einzukalkulieren.

Die Verkehrssicherung (Sperrung/Baustellensicherung der beiden Wege) wird von Los 1 vorgehalten.

Folgende Leistungen sind in Los 2 beinhaltet:
Herstellen, liefern und montieren eines Brückenüberbaus aus Stahl

Leistungsbeschreibung:

Herstellen, liefern und montieren eines Brückenüberbaus aus Stahl zum Lückenschluß des Rad- und Fußweges über den Glan bei Bruchmühlbach-Miesau.

Für die Herstellung des Brückenüberbaus liegen diesem Leistungsverzeichnis / Ausschreibungsunterlagen Pläne bei, die dem eigentlichen Aufbau in Anlehnung dienen. Einer filigraneren Bauweise wird seitens des AG zugestimmt. Es handelt sich um folgende Pläne
WP-01 Glanbrücke Bruchmühlbach-Miesau
- Lageplan mit Vermessung
WP-02 Glanbrücke Bruchmühlbach-Miesau
- Lageplan-Detailplan
WP-03 Glanbrücke Bruchmühlbach-Miesau
- Längs- und Querschnitt mit Widerlager
WP-04 Glanbrücke Bruchmühlbach-Miesau
- Längsschnitt-Höhenplan.

Seitens des AN sind dem AG  Ausführungszeichnungen und dazugehöriger Standsicherheitsnachweis spätestens 20 AT nach Auftragserteilung zur weiteren Prüfung durch einen vom AG beauftragten Prüfstatiker vor Herstellungsbeginn Brückenüberbau zu übergeben.
Die bei der Prüfung durch den Prüfstatiker eingetragenen Änderungen sind in die Ausführungszeichnung zu übernehmen. Danach ist umgehend mit der Herstellung des Brückenüberbau zu beginnen.

Für die Statische Berechnung der Brückenwiderlager wurden als Eigengewicht des Brückenüberbaus 7 to angesetzt, die Verkehrslast auf der Brücke mit 5,0 kN/m².

Zur Auflage des Brückenüberbaus werden über das Los 1 entsprechende Brückenwiderlager sowie Angleichungen des Rad-/Fußweges an die Brückenwiderlager hergestellt.
Los 2 beinhaltet die Herstellung des Brückenüberbaus aus Stahl. Hierbei soll ein Filigranbauwerk aus Stahlträgern mit Brückendeck aus Stahl und beidseitigem Füllstabgeländer aus Stahl entstehen. Sämtliche Stahlbauteile müssen Feuerverzinkt sein.
Die Gesamtlänge des Brückenüberbaus beträgt 11,20 m, die Stützweite 10,80 m.
Der Brückenüberbau erhällt eine mittige Erhöhung / Bogen von ca. 0,15 m = Radius von 418 m, sodaß ein entsprechendes Längsgefälle zur Entwässerung des Brückendecks in beiden Richtungen entsteht.
Die lichte Breite zwischen den Füllstabgeländern beträgt 3,00 m, die Außenbreite ca. 3,25 m.
Das Geländer mit Handlauf ist min. 1,30 m ab Brückendeck hoch. Der oben auf dem Geländer aufsitzenden Handlauf ist aus Edelstahl-Rundrohr (V2A) Ø 50 mm.
Die Verbindungen des gesamten Brückenüberbaus sind geschweißt / verschraubt.
Der Aufbau des Brückenüberbaus erfolgt gem. ZTV-ING.
Das Brückendeck erhält einen rutschhemmenden Belag aus Polyurethanharz-Flüssigkunststoff mit Quarzsandabstreuung, Rutschhemmung R 12.

Die Tragfähigkeit des Brückenüberbaus muß wie folgt ausgelegt sein: Eurocode (DIN EN 1991-2) Fußgänger- und Radwegebrücke, Dienstfahrzeug min. 2x 8to Achslast.

Der Brückenüberbau ist soweit es geht durch Vormontage im Herstellerbetrieb als Fertigbauteil anzuliefern, und mit geeignetem Hebezeug nach Wahl des AN auf die Brückenwiderlager aufzusetzen und betriebsbereit zu montieren.
Das Hebezeug (Schwerlastkran) ist in den Einheitspreis des Brückenüberbaus mit einzukalkulieren.
Ferner sind auf beiden Zugangsseiten jeweils rechts und links noch Kurzgeländer mit Länge ca. 1,50 m, in gleicher Ausfertigung wie das Füllstabgeländer des Brückenüberbaus, in Abwinklung von ca. 10° nach außen hin, herzustellen und zu montieren, wobei eine Stütze des Kurzgeländers auf der Flügelwand und die andere an der Flügelwand  des Brückenwiderlagers montiert werden.

Evtl. werden noch als Absturzsicherung nach dem Brückenüberbau neben dem neu hergestellten Teilbereich Radweg Bügelgeländer angebracht, sollte die Böschungshöhe über ein gewisses Maß hinausgehen. Die Entscheidung ob Bügelgeländer kommen oder nicht trifft hierzu der AG nach Fertigstellung des Loses 1. Daher ist die Position Bügelgeländer als Bedarfsposition ausgewiesen.

Bauzeiten (vor Ort) Los 1 + Los 2:
Los 1:
Brückenwiderlager mit Radwegangleichung, einschl. aller Nebenleistungen, linkes Baufeld - 19 AT
Brückenwiderlager mit Radwegangleichung, einschl. aller Nebenleistungen, rechtes Baufeld - 19 AT
Bauzeit Los 1:  38 AT

Los 2 (Bauzeit vor Ort, ohne Herstellungszeit des Brückenüberbaus):
Brückenüberbau einheben, Kurzgeländer liefern, komplett montieren, einschl. aller Nebenleistungen -  2 AT
Bauzeit (vor Ort) Los 2:  2 AT

## Weitere Besondere Vertragsbedingungen
Weitere Besondere Vertragsbedingungen

10.1 Vorschriften
Die beschriebenen Leistungen sind unter der Voraussetzung zu kalkulieren, dass alle Arbeiten vorschriftsmäßig, sorgfältig, handwerklich fachgerecht und mit Fachpersonal ausgeführt werden.
Der Auftragnehmer hat Sorge zu tragen, dass die anerkannten Regeln der Technik, der Stand der Technik, die einschlägigen Normen (DIN, EN), die Zusätzlichen Technischen Vertragsbedingungen (ZTV) des FGSV, die Straßenverkehrsordnung, die gültigen Rechtsvorschriften, die Unfallverhütungsvorschriften und die allgemein anerkannten sicherheitstechnischen und arbeitsmedizinischen Regeln beachtet und angewandt werden.

Insbesondere wird auf die rechtlichen und sicherheitstechnischen Vorgaben der BG Bau, Blatt C 480 Arbeiten am Wasser sowie Blatt B 181 Bagger hingewiesen.
Ferner wird auf die DGUV Regel 114-014 Wasserbauliche und wasserwirtschaftliche Arbeiten hingewiesen.
Bzgl. des Umweltschutzes wird darauf verwiesen, daß bei Arbeiten an Gewässern nur Geräte mit biologisch abbaubaren Hydraulikölen (Bio-Ölen) eingesetzt werden dürfen. Direkt auf der Baustelle muß ein Notfall-Set für Ölunfälle (Ölvlies, schwimmfähige Ölsperren) immer vorgehalten werden.

10.2 Baustellenbesetzung
Die Baustelle ist entsprechend mit genügend Mensch und Maschine zu besetzen, um die Arbeiten von Beginn an zügig auszuführen und um die vorgegebenen Baufristen einzuhalten.
Entsprechend ist dies bei der Kalkulation zu berücksichtigen.

10.3 Anliegerverkehr
Der Anliegerverkehr bis auf die jeweiligen Grundstücke ist soweit wie möglich, in Abhängigkeit des Baufortschrittes zu
gewähren.
Den Anliegern ist eine unzumutbare Beeinträchtigung zu ersparen und es sind möglichst bald wieder normale Verkehrsverhältnisse herzustellen.
Insbesondere ist im Bereich der Zufahrtsstraßen (Wohnstraßen) Rücksicht auf die Belange der Anlieger zu nehmen und den Wünschen der durch die Baumaßnahme Betroffenen weitgehend Rechnung zu tragen. Die Zufahrten zur Baustelle erfolgt über befestigte Ortsstraßen Wirtschafts- und Radwege.

10.4 Ortsbesichtigung
Dem Bieter wird empfohlen sich vor Abgabe eines Angebotes über die örtlichen Gegebenheitenenden (Zufahrtsmöglichkeiten für Transporte, Lagerflächen, Trassenbreite, etc.) zu informieren.

10.5 Zufahrt Rettungs- und Bergungsfahrzeuge
Die Zufahrt für Rettungs-, Not- und Bergungsfahrzeuge muss zu jeder Zeit gewährleistet sein.

10.6 Änderung Bauablauf
Der Auftraggeber behält sich vor, jederzeit den Bauablauf zu beeinflussen, wenn öffentliche Interessen es erfordern.

10.7 Baufelder, Bauabschnitte, Bauablauf
Aufgrund der Trennung des Baufeldes durch das Gewässer Glan ist die Baumaßnahme in ein linkes und ein rechtes Baufeld geteilt. Um vom linken Baufeld in das rechte Baufeld zu kommen ist eine Umfahrung von ca. 9 km erforderlich (siehe Umfahrungsplan in Baubeschreibung).
In jedem Baufeld ist der fast gleiche Bauablauf wie in der Baubeschreibung dargestellt. Eine Aufteilung in Bauabschnitte erfolgt nicht.

10.8 Verkehrsicherung / Baustellensicherung
Die Verkehrsicherung / Baustellensicherung aus Los 1 wird aufgerecht gehalten.

10.9 Reinigung Baustellenbereich und Zufahrtsstraßen
Die Zufahrtsstraßen, einschl. der Straßen- im Baustellenbereich, sowie die Zufahrten zum Zwischenlager sind von Verschmutzungen freizuhalten, ggf. sind diese vom Auftragnehmer verursachten
Verschmutzungen vom Auftragnehmer mit geeigneten Mitteln (z.B. Kehrmaschine usw.) täglich zu beseitigen. Die Kosten hierfür sind in die entsprechenden Einheitspreise einzukalkulieren und werden nicht gesondert vergütet.

10.10 Kampfmittelverdachtsfläche
Die Untersuchung von Luftbildaufnahmen durch den
Sachverständigen hat zu der Erkenntnis geführt, dass kein konkreter Verdacht auf Kampfmitteln besteht. Trotzdem sind die Arbeiten unter Vorsicht auszuführen.

10.11 Bauzeitenplan
Unmittelbar nach Auftragserteilung ist durch den Arbeitnehmer (AN) ein Bauzeitenplan aufzustellen und dem AG unverzüglich vorzulegen.
Der Bauzeitenplan ist umgehend bei Feststellung von Bauverzug vom AN anzupassen, und dem AG vorzulegen.
Der Aufwand für Bauzeitenplan und Fortschreibung ist in die Einheitspreise des Gesamtleistungsverzeichnisses einzukalkulieren.

10.12 Abnahme
Die Benutzung von fertiggestellten oder teilweise fertiggestellten Maßnahmen stellt keine stillschweigende oder fiktive Abnahme dar.
Es bedarf einer förmlichen Abnahme durch den Auftraggeber.

10.13 Sicherung der Arbeitsstelle
In die Einheitspreise des Gesamtleistungsverzeichnisses ist die Sicherung der Arbeitstelle zum Schutz von Beschäftigen und sonstigen Personen (Arbeitsstättenverordnung) einzukalkulieren. Eine weitere Vergütung erfolgt nicht.

10.14 Urkalkulation
Unmittelbar nach Auftragserteilung ist dem Auftraggeber vom Auftragnehmer die Urkalkulation im verschlossenen Umschlag zu übergeben.

"Ende der Weiteren Besonderen Vertragsbedingungen"

## Los 2: Herstellung, Lieferung, Montage Brückenüberbau
Datum: 07.10.2026

### Bereich 2 Los 2: Brückenüberbau Stahl verzinkt

#### Abschnitt 2.1 Dokumentation

**2.1.10 Lichtbilder herstellen und liefern (Fotodukumentation)**
*** Pauschalposition
Lichtbilder herstellen und liefern (Fotodokumentation)
Lichtbilder über den wesentlichen Bauablauf des Bauwerks Brückenüberbau in digitalisierter Form (Auflösung mindestens 1024 mal 768 Pixel) mit Digitalkamera herstellen und auf mit dem AG abgestimmten Datenträger liefern.
Menge: 1,000 psch

#### Abschnitt 2.2 Zufahrt, Hebezeuge und Standflächen

**2.2.10 Herstellen der Zufahrt und der Standflächen der Hebezeuge**
*** Pauschalposition
Herstellen der Zufahrt und Standflächen der Hebezeuge
Die Zufahrt und der Transportweg zum Montageort erfolgt teils über öffentliche Straßen aber auch über befestigte (Asphalt) Wirtschafts-/Radwege.
Der Bieter hat sich vor Ort über den Zustand des Transportweges hinsichtlich Tragfähigkeit, Kurvenradien usw. zu informieren.
Sämtliche bauliche Maßnahmen, die erforderlich sind um den Brückenüberbau einschl.  Lager und Geländer zum Einbauort zu transportieren sind in diese Position einzurechnen.
Dies gilt ebenso für die Anfahrt der Hebezeuge zur Montage der Brücke zum Montageort.
Standflächen für die Hebezeuge sind in ausreichender Anzahl, in ausreichender Tragfähigkeit und ausreichenden Abmessungen herzustellen.
Die baulichen Maßnahmen zur Herstellung des Transportweges und der Standflächen der Hebezeuge sind nach Abschluss der Montagearbeiten und Inbetriebnahme der Brücke rückzubauen.
Menge: 1,000 psch

#### Abschnitt 2.3 Brückenüberbau, Lager und Geländer

**2.3.10 Standsicherheitsnachweis aufstellen**
*** Pauschalposition
Standsicherheitsnachweis aufstellen
Standsicherheitsnachweis für verzinkten Brücken-Stahlüberbau einschließlich Lager aufstellen.
Prüffähig aufbereitet, zur Prüfung durch einen staatlich anerkannten Prüfingenieur. 5-fach liefern.
Der Standsicherheitsnachweis einschl. Ausführungszeichnungen sind dem AG zur Weitergabe an den Prüfstatiker spätestens 20 Arbeitstage nach Auftragserteilung zu übergeben!
Menge: 1,000 psch

**2.3.20 Ausführungszeichnungen herstellen**
*** Pauschalposition
Ausführungszeichnungen herstellen
Ausführungszeichnungen für verzinkten Brücken-Stahlüberbau,  einschließlich Lager, in Anlehnung der diesem Leistungsverzeichnis beiliegenden  Ausführungsplanung WP-01, WP-02, WP-03 und WP-04.
Eine gestalterische Abänderung der beiliegenden Ausführungsplanung des Brückenüberbaus in filigranerer Bauweise kann zugelassen werden.
Brückenüberbau gem. ZTV-ING.
Prüffähig aufbereitet, zur Prüfung durch einen staatlich anerkannten Prüfingenieur. 5-fach liefern sowie je einmal digital im DWG- und PDF-Format auf Datenträger.
Die Ausführungszeichnungen einschl. Standsicherheitsnachweis sind dem AG zur Weitergabe an den Prüfstatiker spätestens 20 Arbeitstage nach Auftragserteilung zu übergeben!
Menge: 1,000 psch

**2.3.30 Ausführungsunterlagen liefern**
*** Pauschalposition
Ausführungsunterlagen liefern
Ausführungsunterlagen liefern, bestehend aus Standsicherheitsnachweis, der entsprechend dem Prüf- und Genehmigungsverfahren berichtigt wurde, als farbige PDF-Datei auf Datenträger, einschließlich Inhaltsverzeichnis.

Ausführungszeichnungen, die entsprechend dem Prüf- und Genehmigungsverfahren berichtigt wurden, korrigieren und als Ausdruck 1-fach und als DWG-Datei und PDF-Datei auf Datenträger dem AG zur verfügung stellen.

Zusammenstellung der Auflagerlasten je Auflager und  Übergabe an den AG
Mit der Produktion der Brücke darf erst begonnen werden, wenn eine Freigabe durch den Prüfstatiker erfolgt ist.
Menge: 1,000 psch

**2.3.40 Brückenüberbau herstellen, liefern, montieren**
Brückenüberbau herstellen, liefern, montieren
Fuß- und Radwegbrücke aus Stahl,
in Anlehnung beiliegender Ausführungsplanung
WP-01 Glanbrücke Bruchmühlbach-Miesau
- Lageplan mit Vermessung
WP-02 Glanbrücke Bruchmühlbach-Miesau
- Lageplan-Detailplan
WP-03 Glanbrücke Bruchmühlbach-Miesau
- Längs- und Querschnitt mit Widerlager
WP-04 Glanbrücke Bruchmühlbach-Miesau
- Längsschnitt-Höhenplan.
Eine gestalterische Abänderung der beiliegenden Ausführungsplanung des Brückenüberbaus in filigranerer Bauweise kann zugelassen werden.
Brückenüberbau gem. ZTV-ING herstellen.
Die in den Ausführungsplanungen WP-01, WP-02, WP-03 und WP-04 aufgeführten Maße des Brückenüberbaus mit
Gesamtlänge, Stützweite, Überhöhung, Breite, Gesamtbreite und  Höhe Geländer sind einzuhalten.
Brückenüberbau, Feuerverzinkt, als Fertigteil herstellen, als Montagefertige Einheit liefern und betriebsbereit am Bestimmungsort auf Auf-/Widerlager montieren.
Brückenüberbaumaße:
Gesamtlänge: ca. 11,20 m
Konstruktionshöhe: < 0,25 m, bzw. Konstruktionshöhe  nach statisch konstruktiven Erfordernissen.
Mittige Überhöhung / Bogen: ca. 0,15 m = Radius 418 m
Stützweite: ca. 10,80 m
Lichte Breitezwischen den Geländern / Handlauf: ca. 3,00 m
(2,50 m Geh-/Fahrbreite, 2 x 0,25 m Lichtraum),
Geländerhöhe: ab OK Fahr- und Gehbelag min. 1,30 m
Überhöhung in Brückenmitte 150 mm zur Aubildung eines Längsgefälles ab Brückenüberbaumitte zur Entwässeung des Brückendecks.
Weitere Maße siehe v.g.Ausführungsplanungen, Plan Nr.: WP-01, WP-02, WP-03 und WP-04

Material:
Tragwerk - Stahl, Feuerverzinkt
Lauf-Fahrfläche - Stahl, Feuerverzinkt ( eine RHD-Belag/Beschichtung muß darauf möglich sein - siehe nachfolgende Position)
Geländer - Stahl, Feuerverzinkt
Geländer-Handlauf - Edelstahl V2A
Verbindung: geschweißt / verschraubt

Beidseitiges Füllstabgeländer, Stahl feuerverzinkt, gem. DIN EN 1993-1-1 und DIN EN 1993-1-8 sowie für Ausführung und Herstellung DIN EN 1090 mit min. Ausführungsklasse 2 (EXC 2). Die Regelungen der Richtzeichnungen ZTV-ING Gel sind zu beachten.
Höhe einschl. Handlauf über Brückendeck min. 1,30 m,
max. lichter Abstand der senkrechten Füllstäbe 10 cm,
in ca. 6 gleich großen Geländerfelder zwischen Geländerpfosten (Achsmaß ca. 1,80 m) eingeschraubt. Geländerpfosten werden seitlich an konstruktivem Stahlüberbau angeschraubt.
Befestigung und Befestigungsart gem. Brückenstatik.

Beidseitiger Handlauf, jeweils mittig mit Dehnfuge (ca. 2 cm) getrennt, Rundrohr, Durchmesser 50 mm, Edelstahl V2A (1.4301), mit Edelstahlrundstift Ø 20 mm senkrecht, Länge 10 cm, auf  Rahmen des Füllstabgeländer aufgeschweißt. Öffnungen am Handlauf mit Edelstahlkappen (V2A) verschweißen
Lauf- und Fahrfläche für Fußgänger und Radwegeverkehr (Brückendeck) geschlossen beplankt, Bemessung nach statischen Erfordernissen.
Vorbereitet, Oberflächenbehandlung für RHD-Beschichtung.

Die konstruktive Ausbildung des Stahlüberbaues
steht in Abhängigkeit des angebotenen Produktes. Sie erfolgt mit einer homogenen Oberfläche in Verschweißung und / oder Verschraubung.

Einwirkungen nach DIN EN 1991.
Veränderliche Lasten nach DIN EN 1991-2, Abschnitt 5:
Verkehrsflächenlast 5,00 kN/m²

Berechnung, Bemessung und Ausführung als vollverzinkte Einfeld-Stahlbrücke,
Schwerlast-Trägerbrücke,
Tragfähigkeit: Eurocode (DIN EN 1991-2) Fußgänger- und Radwegebrücke, Dienstfahrzeug min. 2x 8to Achslast

Die Nachweise (bei konstruktiver Verschweißung des Brückenüberbaus)
- Schweißzertifikat nach DIN EN 1090-2 (Ausführungsklasse EXC3)
- Schweißerprüfung DIN EN ISO 9606-1
sind dem Angebot beizufügen.

Brückenüberbau als Gesamtkonstruktion in einem Stück zum Einbauort liefern, mittels Hebezeug Einschwenken der Brücke als Gesamtkonstruktion in einem Stück auf vorhandene Unterbauten und lagegenaues Ausrichten sowie Befestigen bzw. Verankern.
Einschl. aller erforderlichem Montagematerial.
Komplette Leistung einschließlich Einsatz der erforderlichen Transport- und Hebezeuge.
Diese Position umfasst die Herstellung, Lieferung und die betriebsbereite Montage des Brückenüberbaus aus Stahl auf den vorhandenen Widerlager.
Menge: 1,000 St

**2.3.50 Übergangskonstruktion Schleppblech herstellen, liefern, montieren**
Übergangskonstruktion Schleppblech herstellen, liefern, montieren.
Übergangskonstruktion des Brückenüberbaus auf Betonstützwand der Auflagerkonstruktion entsprechend statischen und konstruktiven Erfordernissen liefern und betriebsbereit montieren.
Übergangskonstruktion mit Schleppblech.
Luftraum zwischen Kopfseite Stahlbetonauflager/Betonstützwand und Brückenüberbau
ca. 7 cm.
Länge Schleppblech min. 30 cm
Einbau in gesamter Überbaubreite, Oberfläche Schleppblech bündig mit Verkehrsfläche des Überbaus.
Vorbereitet, Oberflächenbehandlung für RHD-Beschichtung.
Einschl. Montagematerial.
Schleppblech herstellen, liefern und betriebsbereit montieren.
Menge: 2,000 St

**2.3.60 RHD-Belag/Beschichtung der Belagfläche herstellen**
*** Pauschalposition
RHD-Belag/Beschichtung der Belagfläche herstellen
Reaktionsharzgebundenen Dünnbelag für alle begeh- und befahrbaren Flächen des Brücken-Stahlüberbaues einschl. der  Schleppbleche herstellen.

Beschichtung lösungsmittelfreier, reaktionshärtender, dickschichtiger 2-Komponenten Polyurethanharz-Flüssigkunststoff zur Herstellung eines zähelastischen, mechanisch hochbeständigen, abrieb-, stoß- und schlagfesten Dünnbelages für frei bewitterte und mechanisch beanspruchte Geh- und Radwegflächen auf Stahl.
Erhöhte Rissüberbrückungsfähigkeit (OS11).
Beschichtung der Belagsfläche in Anlehnung an ZTV-ING Teil 7,
Abschnitt 5 (ZTV-RHD-ST)
Produkt Geholit und Wiemer oder gleichwertig
Oberflächenvorbereitung mit Sweetstrahlen gemäß DIN
EN ISO 125944 mit nicht-metallischem Strahlmittel.
Grundierung mit GEHOPON-E24-Metallgrund oder gleichwertig
(Basis zweikomponenten-Epoxid-Kombination)
RHD-Belag mit WIEREGEN-D80-Compact oder gleichwertig
Schichtdicke = 4-6mm
Rutschhemmung R12 Quarzsandabstreuung, 0,6-1,2mm
Ein Prüfzeugnis für die Rutschhemmung ist vom Auftragnehmer dem Auftraggeber vorzulegen
Kopfversiegelung mit WIERGEN-M80-Compact-Finish oder gleichwertig
Farbe nach Angabe des Auftraggebers, z.B. RAL 7037 staubgrau
Menge: 1,000 psch

**2.3.70 Füllstabgeländer auf Widerlager/Auflagerkonstruktion herstellen, liefern, montieren**
Füllstabgeländer auf Widerlager/Auflagerkonstruktion herstellen, liefern, montieren.
Füllstabgeländer, Aufbau gleich wie Geländer Brückenüberbau, gem. ZTV-ING, Teil 8, Abschnitt 4 und RiZ Gel 4.
Füllstabgeländer Stahl voll feuerverzinkt, Höhe einschl.
Handlauf 1,30 m,
max. lichter Abstand der senkrechten Füllstäbe 10 cm
Stützrundrohr, Durchmesser 70 mm, Feuerverzinkt,
Passend zum Brückengeländer.
Montage auf Stahlbetonwand des Widerlagers /  Auflager- konstruktion, in Verlängerung des Brückengeländer, Abwinklung 10 Grad nach außen.
Einzellänge ohne Handlauf: 1,50 m
Einzellänge mit Handlauf (Geometrischer Umlenkung): 1,66 m
Die Montage einer Geländerstütze erfolgt auf der Betonoberfläche Widerlager mit Fußplatte und 4 Ankerbolzen, die 2. Geländerstütze wird seitlich an der Betonflügelwand (außen) des Widerlagers mit Montageplatte und 4 Ankerbolzen befestigt.
Füllstabgeländer, Stahl feuerverzinkt, gem. DIN EN 1993-1-1 und DIN EN 1993-1-8 sowie für Ausführung und Herstellung DIN EN 1090 mit min. Ausführungsklasse 2 (EXC 2). Die Regelungen der Richtzeichnungen ZTV-ING Gel sind zu beachten.
Höhe einschl. Handlauf über begehbarem Belag min. 1,30 m,
max. lichter Abstand der senkrechten Füllstäbe 10 cm,
zwischen Geländerpfosten eingeschraubt.
Geländerpfosten mit Fuß-/Montageplatte zur Montage auf Betonwand.
Beidseitiger Handlauf, Rundrohr, Durchmesser 50 mm, Edelstahl V2A (1.4301), mit Edelstahlrundstift Ø 20 mm senkrecht, Länge 10 cm, auf  Rahmen des Füllstabgeländer aufgeschweißt. Öffnungen am Handlauf mit Edelstahlkappen (V2A) verschweißen.
Füllstabgeländer als Gesamtkonstruktion in einem Stück liefern, und betriebsbereit montieren.
Einschl. erforderlichem Montagematerial.
Menge: 4,000 St

**2.3.80 Zulage zu Handlauf für Geometrische Umlenkung am Ende**
Zulage zu Handlauf für Geometrische Umlenkung am Ende
Zulage für die Umlenkung oder Absenkung des Handlaufs  am Ende gemäß ZTV-ING Teil 8 (Bauwerksausstattung), Abschnitt 4 (Geländer), RiZ Gel 4 zur Vermeidung des Eindringens in frontal anprallende Fahrzeuge (hier Radverkehr).
Hier Geometrische Umlenkung 1 x im 90°Bogen nach unten, nach ca. 10 cm Gerade erneut 1 x im 45° Bogen zum Geländer hin.
Einzukalkulieren sind hierfür alle erforderlichen Materialien für eine betriebsbereite Fertigstellung.
Menge: 4,000 St

**2.3.90 Bügelgeländer mit Zwischenholm, L = 2,00 m herstellen, liefern, einbauen auf Betonfundament**
*** Bedarfsposition mit GB
Stahlgeländer als Bügelgeländer mit Zwischenholm aus Rundrohr herstellen, liefern, montieren
Stahlgeländer als Bügelgeländer, L = 2,00 m einbauen auf Betonfundament
Höhe O.K. Bügelgeländer min. 1,30 m über OK Gelände
Bügelgeländer aus Konstruktionsrohr 60,3 mm x 2,5 mm S235JRH nach EN 10219
Zwischenholm aus Konstruktionsrohr 60,3 mm x 2,5 mm S235JRH nach EN 10219
Eckenabrundung Links und rechts oben R=0,20 m,
Bügelgeländer verschweißt;
Zwischenholm auf Höhe 0,65 m u. OK Bügelgeländer waagrecht eingeschweißt
Fußplatte, Flachstahl S235JR, 12 cm x 12 cm x 1 cm mittig an Geländerstütze angeschweißt. 4 Montagebohrungen  12 mm je Fußplatte.
Bügelgeländer mit Zwischenholm und Fußplatten Feuerverzinkt
Montage auf Punktfundamenten nach statischer Erfordernis.
Einzellänge 2,00 m
Montage einschl, Fußplatte und Schrauben sowie erforderliches Befestigungsmaterial und Nebenarbeiten.
Zwei Punktfundamente je Geländerelement, Beton C20/25,
Abmaße L/B/H ca. 0,40/0,40/0,60 m, frostfrei gründen.
Lage- und Höhengerecht herstellen einschl. Erdarbeiten.
Oberfläche Fundament planeben zur Aufnahme der Fußpatte des Geländers.
Einbau beidseitig der Anrampung zur Brücke hin, Längsneigung in der Anrampung ca. 3,25 / 5,5 %

Diese Position ist als Bedarfsposition anzusehen.
Der Auftraggeber entscheidet nach Fertigstellung der Anrampungen zur Brücke bei einem Ortstermin über die Ausführung. Hierbei kann es zur Massenmehrung oder Massenminderung, oder auch zum Entfall der gesamten Position kommen. Der Einheitspreis behält seine Gültigkeit unabhängig von der Menge der Geländerelemente.
Menge: 12,000 St

**2.3.100 Elastomerlager ' allseits fest'**
Elastomerlager ' allseits fest'
Lager nach Hochbaurichtlinien mit allgemeiner bauaufsichtlicher Zulassung
gemäß den Anforderungen des Standsicherheitsnachweises liefern und auf Auflagerkonstruktion gebrauchsfertig lage- und höhengerecht montieren
Menge: 1,000 St

**2.3.110 Elastomerlager ' längsbeweglich'**
Elastomerlager ' längsbeweglich'
Lager nach Hochbaurichtlinien mit allgemeiner bauaufsichtlicher Zulassung gemäß den Anforderungen des Standsicherheitsnachweises liefern und auf Auflagerkonstruktion gebrauchsfertig lage- und höhengerecht montieren
Menge: 1,000 St

**2.3.120 Elastomerlager ' querbeweglich'**
Elastomerlager ' querbeweglich'
Lager nach Hochbaurichtlinien mit allgemeiner bauaufsichtlicher Zulassung gemäß den Anforderungen des Standsicherheitsnachweises liefern und auf Auflagerkonstruktion gebrauchsfertig lage- und höhengerecht montieren
Menge: 1,000 St

**2.3.130 Elastomerlager ' allseits beweglich'**
Elastomerlager ' allseits beweglich'
Lager nach Hochbaurichtlinien mit allgemeiner bauaufsichtlicher aufsichtlicher Zulassung
gemäß den Anforderungen des Standsicherheitsnachweises liefern und auf Auflagerkonstruktion gebrauchsfertig lage- und höhengerecht montieren
Menge: 1,000 St
